# Los 1 / Los 2
Angebotsaufforderung (GAEB DA XML 3.2, DA83)
Projekt: Kanalbefahrung Jahresvertrag 2026-2028 / TV-Inspektion vor B
Währung: EUR
Auftraggeber: Bundesstadt Bonn; Vergabenummer: BN-2026-03885
Erstellt mit: 5 260703, NOVA AVA, 20.07.2026

## 0 Kanal-TV-Zustandserfassung 2026-2028
Datum: 22.05.2020
Angaben zur Mengenermittlung:
  Verfahren: REB23003-2009

*Hinweis: Allgemeine Vorbemerkung*
Der AN erhält vom AG alle für die Maßnahme nötigen Informationen in Form eines Lageplans, einer XML-Datei und ,bei Bedarf, einer Haltungsliste.

Es sind alle, die im Auftrag enthaltenen, Haltungen, Schächte, Anschlussleitungen, sowie Sinkkästen und Unterstürze zu untersuchen.
Anschlussleitungen müssen soweit befahren werden, bis sie eindeutig zugeordnet werden können und ersichtlich ist, ob diese in Betrieb oder verschlossen sind.
Der AN muss dem AG eine graphische Darstellung der Untersuchungsergebnisse zur Verfügung stellen.

Wenn Kraftfahrzeuge die Untersuchung von Teilen des Auftrags verhindern, muss bauseitig eine Parkverbotszone mit einer Vorlaufzeit von 72 Stunden eingerichtet werden. Der AG ist zuvor zu kontaktieren.

Das Auffinden starker Schäden in Kanälen, Schächten und Anschlussleitungen sind dem AG telefonisch oder schriftlich umgehend mitzuteilen.

Aufträge müssen mit einer Frist von 6 Wochen, ab Auftragsstellung, bearbeitet und die Ergebnisse dem AG zur Verfügung gestellt werden.
Nachbefahrungen sind innerhalb von 12 Werktagen auszuführen.

Es sind Bautagesberichte zu führen und vorzulegen.

### Los 1 Los 1, Bonn und Hardtberg

*Hinweis*

#### Titel 1.1 Titel 1, Reinigung und TV-Befahrung vor Neubau

**1.1.10 Verkehrsgenehmigung und -Pläne**
*** Pauschalposition
Verkehrsgenehmigung und Verkehrspläne für Haupt- und Nebenstraßen.
Einzurechnen sind: das Einholen der erforderlichen Verkehrsgenehmigung bei der örtlich zuständigen Behörde einschI. Entrichtung der Gebühr von derzeit 40,- € pro Genehmigung (bei Sammelanträgen 5,-€/Maßnahme) sowie evtl. erforderliche Ortsbegehung; die Begehung der Baustellen durch den AN vor Ausführung um gegebenenfalls erforderliche Absperrungen vornehmen zu können; das Aufstellen und Einreichen der Beschilderungspläne bei der örtlich zuständigen Behörde; die Bearbeitung im Büro des AN und Verteilung an die dort zuständigen Kolonnen.
Vergütung je nach Aufwendung.
(Beantragung einer Jahresgenehmigung für die Regelpläne BIV/1, BIV/2, BIV/3)
Menge: 1,000 psch

**1.1.20 Arbeitsstellensicherung, Verkehrssicherung**
Verkehrs- und Arbeitsstellensicherung entsprechend dem Arbeitsfortschritt und nach DGUVund StVO auf-, um- und abbauen für die Dauer sämtlicher Leistungen dieses Leistungsverzeichnisses und den sich mit dem Baustellenfortschritt ergebenden Leistungen betreiben (einschl. Sanierung und Vorflutsicherungserfordernisse). Einschl. Vorhaltung der erforderlichen Schilder-, Markierungs-, Absperr-, Warn- und Beleuchtungseinrichtungen nach den zum Zeitpunkt der Sanierung geltenden Richtlinien RSA 95 und ZTV-SA 97 (Sicherungsarbeiten an Arbeitsstellen an Straßen). Die zum Einsatz kommenden Materialien müssen den aktuellen Technischen Lieferbedingungen (TL-Absperrschranken 97, etc.) entsprechen. Einschl. Absperrungen zur Sicherung gegen Behinderungen durch (ruhenden) Verkehr. Auf ausreichende Zufahrts- und Parkmöglichkeiten für die Anlieger ist zu achten.
Durchführung und Überprüfung aller sicherheitstechnischen Maßnahmen, die für die Dauer der vertraglich vereinbarten Arbeiten erforderlich sind.

Vorhalten, Prüfen und Nutzen von Messgeräten und anderen Sicherheitseinrichtungen in einem für die Sanierung erforderlichen Maß. Der AG behält sich die Überprüfung der Sicherheitstechnik auf der Baustelle vor. Bei mangelnder Ausrüstung oder Sachkenntnis des Personals ist der AG zum Einstellen der Baustelle berechtigt. Daraus entstehende Kosten gehen zu Kosten des AN.
Einschl. Mehrfacheinrichtung je Haltung und Umsetzung der Arbeitsstellen- und Verkehrssicherung von Haltungen zu Haltung, bzw. von Schacht zu Schacht.
Für Arbeitsstellen mit kürzerer Dauer nach:
Regelplan B IV/1 (Einengung eines Fahrstreifens)
Regelplan B IV/2 (mit Sicherungsfahrzeug)
Regelplan B IV/3 (mit Sperrung eines Fahrstreifens, bei Gegenverkehr Absicherung mit Leitkegel)
Erfordernis /Vergütung je Maßnahme einmalig.
Menge: 49,000 Stk

**1.1.30 Baustelleneinrichtung**
Einrichten, Vorhalten und Räumen der Baustelle für die Dauer der Durchführung der Inspektion.
Die Leistung umfasst die An- und Abfahrt sämtlicher erforderlichen Fahrzeuge, einschließlich TV-Inspektionsfahrzeug und Spülfahrzeug. Bereitstellung aller für die Ausführung notwendigen Gerätschaften gemäß Leistungsbeschreibung.

Vorab Überprüfung der örtlichen Gegebenheiten; Vorankündigung an den AG über den Ausführungstermin

Vergütung je Maßnahme einmalig
Menge: 49,000 Stk

**1.1.40 Zulage für Kurzstrecken**
Zulage zu Auftragsmengen für Untersuchungsabschnitte mit weniger als 20 m Haltungslänge.
Gilt auch für Aufträge, die ausschließlich Anschlussleitungen beinhalten.
Menge: 4,000 St

**1.1.50 Ausnahmegenehmigung Nachtarbeit**
Beantragung einer Ausnahmegenehmigung vom Verbot der Nachtarbeit nach § 9 Abs. 2, Landesimmissionsschutzgesetz des Landes Nordrhein-Westfalen (LImSchG NRW) beim Amt für Umwelt, Verbraucherschutz und Lokale Agenda, Stadthaus, Berliner Platz 2, 53111 Bonn, Telefon 0228/773360, Telefax 0228/77 2259.
Genehmigungskosten von <= 300,- € pro Antrag sind in den EP einzurechnen. Sollten die Kosten der Ausnahmegenehmigung im Ausnahmefall 300 € überschreiten, können die Mehrkosten gegen
Nachweis abgerechnet werden.
Menge: 14,000 Stk

*Hinweis*
Reinigung - Allgemeine Vorbemerkungen:

Die Baubeschreibung, Abschnitt "Kanalreinigung" ist zu beachten.

Vor der Durchführung der Zustandsuntersuchung sind die Kanalanlagen zu reinigen.

Bestehende Kanäle aus unterschiedlichen Materialien einschließlich der Schächte mittels Hochdruckspülverfahren (HD-Verfahren) ablagerungsfrei reinigen. Das Räumgut ist abzusaugen und abzufahren. Die Entsorgung erfolgt bauseits.

Sind die Schächte im Gelände nicht anfahrbar, so kann in Abstimmung mit dem AG der BL eine Schwallspülung ausgeführt werden. Die Schwallspülung muss ausreichend dokumentiert werden (welcher Schacht, Wassermenge, gereinigte Rohrlänge, Zeitaufwand, etc.).

Abschlagskanäle, die eine Verbindung zu einem Fließgewässer haben, sind nicht zu reinigen. Zudem ist sicherzustellen, das bedingt durch die Arbeiten kein Abwasser
durch einen Abschlag in ein Fließgewässer gelangt. Entsprechende Kanäle sind im System als Entwässerungssystem = Regenwasser erfasst.

Im Einheitspreis enthalten ist das Bereitstellen des geforderten Reinigungsfahrzeuges einschl. Bedienungspersonals, Rüstzeiten, Stillstands Zeiten aus betrieblichen Gründen (Aufnahme von Wasser usw.), das Bereitstellen der DGUV geforderten Ausrüstung für das Bedienungspersonal (Gaswarngeräte, Halte- und Rettungseinrichtung, Sicherheitseinrichtung zum Einsteigen in den Schacht, etc.).

Für jede Kanalreinigung ist ein arbeitstäglicher Reinigungsbericht zu führen. Eine gesonderte Vergütung für die Erstellung des Reinigungsberichtes erfolgt nicht. Der Reinigungsbericht stellt die Abrechnungsgrundlage, insbesondere für jeglichen denkbaren und vor Ort auftretenden Mehraufwand dar. Mehraufwendungen sind zusätzlich mit Digitalfotos zu dokumentieren. Der Reinigungsbericht ist, sofern Mehraufwendungen entstanden sind, täglich vom AG zur Kenntnisnahme zu unterzeichnen zu lassen und mit den Digitalfotos mit der Rechnung einzureichen.

Die Leistungen wird über die Nennweite und Länge der zu reinigen Leitung abgerechnet.

Gemäß der internen Dokumentation ist davon auszugehen, dass ein Verschmutzungsgrad über 20% (d.h. mittelstarke Verschmutzung) nicht oder nur selten auftritt.
Der Aufwand des tatsächlichen Verschmutzungsgrades wird über den Nachweis der abgesaugten und entsorgten Masse des Räumgutes berücksichtigt (Position "Spül- u. Räumgut absaugen + entsorgen").

Der Transport des Räumgutes erfolgt zur Kläranlage des AG, z. Zt. in Bonn-Beuel. Eine Verlagerung der Sammelstelle innerhalb des Stadtgebiets behält sich die Stadt Bonn vor.

Abweichungen vor Ort gegenüber den Bestandslisten/ -unterlagen sind zu protokollieren und dem AG mitzuteilen.

Die Abrechnungslängen erfolgen entsprechend der später mit TV dokumentierten Rohrlänge gemäß Haltungsbericht (BCDXP bis BCEXP).
Es wird darauf hingewiesen, dass Reinigungsarbeiten auch ohne anschließende TV-Untersuchung abgerufen werden können. In diesem Falle erfolgt die Abrechnungslänge entsprechend den Rohrlängen aus der hiesigen Kanaldatenbank bzw. entsprechend den übergebenen XML-Dateien.

**1.1.60 Reinigung HK <= DN 300**
Reinigung Hauptkanal bis einschließlich DN 300
Menge: 2054,988 m

**1.1.70 Reinigung HK > DN 300 <= 400**
Reinigung Hauptkanal, größer DN 300 bis einschl. DN 400
Menge: 171,725 m

**1.1.80 Reinigung HK > DN 400 <= 500**
Reinigung Hauptkanal, größer DN 400 bis einschl. DN 500
Menge: 645,363 m

**1.1.90 Reinigung HK > DN 500 <= 600**
Reinigung Hauptkanal, größer DN 500 bis einschl. DN 600
Menge: 60,000 m

**1.1.100 Reinigung HK > DN 600 <= 700**
Reinigung Hauptkanal, größer DN 600 bis einschl. DN 700
Menge: 200,000 m

**1.1.110 Reinigung HK > DN 700 <= 800**
Reinigung Hauptkanal größer DN 700 bis einschließlich DN 800
Menge: 10,000 m

**1.1.120 Reinigung HK > DN 800 <=900**
Reinigung Hauptkanal, größer DN 800 bis einschließlich DN 900
Menge: 15,000 m

**1.1.130 Reinigung HK > DN 900 <= 1.400**
Reinigung Hauptkanal, größer DN 900 bis einschl. DN 1400
Menge: 20,000 m

**1.1.140 Reinigung HK > DN 1.400 <= 2.000**
Reinigen Hauptkanal, größer DN 1.400 bis einschließlich DN 2.000
Menge: 5,000 m

**1.1.150 Reinigung HK <=Ei 350/525**
Reinigung Hauptkanal Eiprofil <=350/525
Menge: 50,000 m

**1.1.160 Reinigung HK >Ei 350/525 bis <= 600/900**
Reinigung Hauptkanal größer Ei 350/525 bis einschließlich Ei 600/900
Menge: 1633,413 m

**1.1.170 Reinigung HK >Ei 600/900 bis <=1400/2100**
Reinigung Hauptkanal  größer Eiprofil 600/900 bis einschließlich Eiprofil 1400/2100
Menge: 3728,138 m

**1.1.180 Schachtreinigung <= DN 1.500**
Schachtreinigung bis rund DN 1.500 und rechteckig 1,50m/1,50 m, komplett
einschl. Schmutz- und Schlammfänger
Menge: 257,000 Stk

**1.1.190 Schachtreinigung > DN 1.500**
Schachtreinigung größer rund DN 1.500 und rechteckig 1,50m/1,50 m, komplett
einschl. Schmutz- und Schlammfänger
Menge: 11,000 Stk

**1.1.200 Kleines Spülfahrzeug zum Nachweis**
Einsatz eines kleinen Spülfahrzeugs bei beengten Verhältnissen.
Die Zeiten müssen protokolliert und vom AG gegengezeichnet werden.
Abgerechnet wird die Zeit vor Ort nach tel. Anzeige des Arbeitsbeginns und der Fertigstellung. Der AG ist mindestens 24 Stunden vor dem vereinbarten Ausführungstermin zu informieren, sodass eine Kontrolle vor Ort erfolgen kann.
Menge: 15,000 Std

**1.1.210 Reinigung Anschlusskanal <= DN 150**
Reinigung Anschlusskanal bis einschl. DN 150
Menge: 6000,000 m

**1.1.220 Reinigung Anschlusskanal > DN 150**
Reinigung Anschlusskanal größer DN 150
Menge: 500,000 m

**1.1.230 Wurzelfräsarbeiten**
Wurzelschneidarbeiten unter TV-Kamerabeobachtung in unterschiedlichen Profilgrößen. In den EP sind neben dem
Hochdruckspül- und TV Fahrzeug einschl. dem erforderlichen Personal (Personenzahl gemäß Vorgaben der DGUV), alle erforderlichen
Gerätschaften, Betriebs- und Nebenkosten einzurechnen.
Die einwandfrei durchzuführende TV-Untersuchung ist zu gewährleisten. Die Arbeiten sind als MPEG-Datei zu
dokumentieren. Die Abrechnung der Arbeiten erfolgt entsprechend dieser Dokumentationszeit (Differenz
Arbeitsbeginn/Ende). An- und Abfahrt sowie Rüstzeiten sind einzurechnen.
Menge: 10,000 Std

**1.1.240 Spül- u. Räumgut absaugen + entsorgen**
Spül- und Räumgut absaugen, Transport zur Abladestelle entsorgen

Das aus dem Kanal- und Schachtreinigung gespülte Reinigungsgut (vorwiegend Sand und Kies) mit dem darin organischen und anorganischen Stoffen aus dem Schacht absaugen und in das Reinigungsfahrzeug übernehmen.
Das nicht absaugbare Spül- und Räumgut (Steine, Wurzeln ect.) muss von Hand aus dem Kanal/Schacht geräumt  und in das Reinigungsfahrzeug aufgenommen werden. (Vergütung über Position "Stillstandszeit").
Transport des Spül- und Räumgutes zur Kläranlage des AG, z. Zt. in Bonn-Beuel. Eine Verlagerung der Sammelstelle innerhalb des Stadtgebietes behält sich die Stadt Bonn vor.

Abladen auf dem vorgesehenen Abladeplatz.
Die Entsorgung des Spül- und Räumgutes erfolgt bauseits. Die Entsorgung trägt der AG (Abfallschlüssel 200306)
Es erfolgt keine gesonderte Vergütung für das Reinigen und Betriebsbereithalten des Fahrzeuges nach dem Abladen.
Vergütung werden die Kippprozesse auf dem Abladeplatz inkl. An- und Abfahrt bei Vollfüllung (mindestens 8 m³).
Menge: 20,000 t

*Hinweis*
Kanal-TV-Inspektion, Satellitenuntersuchung und Begehung
Vorbemerkung zur Inspektion mittels Kamera gem. DIN-EN 13508-2 in Verbindung mit DWA-M 149-2.
Die Anforderungen an die Ausführung der Zustandsuntersuchung sowie der gesamte Datenaustausch sind den Allgemeinen Vorbemerkungen zu entnehmen. Es sind alle zur geforderten Erfassung und digitalen Dokumentation entstehenden Aufwendungen in die EP einzurechnen. Die angegebenen Nennweiten sind vor der Inspektion zu prüfen. Abweichungen sind zu protokollieren und neben der Dokumentation in den Zustandsdaten dem AG in schriftlicher Form auszuhändigen (Excel-Tabellenblatt bzw. XML-Datei).
Sind einzelne Nennweiten nicht unmittelbar über die vorhandenen Positionen abgedeckt, wird als Abrechnungsgrundlage die nächst größere Nennweite gewählt. Die Abrechnungslängen bei der optischen
Inspektion erfolgen entsprechend den dokumentierten Rohrlängen gemäß Haltungsbericht (BCDXP bis BCEXP).
Bei U-Abbrüchen ist unbedingt von der Gegenseite zu untersuchen. Abbrüche sind mit aussagekräftigen Fotos (Totale und Detail) sowie den entsprechenden Kodes zu dokumentieren.

**1.1.250 Inspektion Hauptkanal <= DN 1.200**
Inspektion Hauptkanal bis einschl. DN 1.200
Menge: 3122,351 m

**1.1.260 Inspektion Hauptkanal > DN 1.200**
Inspektion Hauptkanal größer DN 1.200
Menge: 20,000 m

**1.1.270 Inspekt. HK Eiprofil <=350/525**
Inspektion Hauptkanal Eiprofil <= 350/525,
sowie in der Höhe vergleichbare Rechteck- und Sonderprofile
Menge: 50,000 m

**1.1.280 Inspekt. HK Eiprofil >350/525 bis <=600/900**
Inspektion Hauptkanal Eiprofil >350/525 bis <=600/900, sowie in der
Höhe vergleichbare Rechteck- und Sonderprofile
Menge: 1633,413 m

**1.1.290 Inspekt. HK Eiprofil >600/900 bis <=1400/2100**
Inspektion Hauptkanal Eiprofil >600/900 bis Eiprofil <=1400/1200, sowie in der Höhe vergleichbare Rechteck- und Sonderprofile
Menge: 3728,138 m

**1.1.300 Inspektion Anschlusskanal, DN 100 bis DN 250**
Inspektion Anschlusskanal, DN 100 bis DN 250 mittels Satelliten-Kameraanlage.
Die Abrechnungslängen bei der optischen Inspektion erfolgen entsprechend der dokumentierten Rohrlänge bzw. gemäß Leitungsbericht (BCDXP bis BCEXP).
Menge: 6000,000 m

**1.1.310 Schachtinspektion <= DN 1.500**
Schachtinspektion bis einschl. DN 1.500 und vergleichbare Rechteckprofile mit EDV-mäßiger Erfassung der Werkstoffe und Schäden sowie Angaben über die Höhe des Bankettes, Zuläufe mit Dimensionen und genaue  Lage und Höhe über Schachtsohle.
Markante Schäden sind durch Fotos zu dokumentieren. Siehe auch Vorbemerkung zur Inspektion Hauptkanal.
Erstellung von Schachtuntersuchungsberichten (gesonderte
Vergütung), einschließlich aller Nebenleistungen.
Menge: 257,000 Stk

**1.1.320 Schachtinspektion > 1.500**
Leistung wie vor, jedoch > DN 1.500 und vergleichbare
Rechteckprofile
Menge: 11,000 Stk

**1.1.330 Kalibermessung Hauptkanal**
Kalibermessung über die gesamte Haltungslänge
durch mechanisches Abtastverfahren oder mittels
Lasermesseinrichtung, als ganzheitliche, kontinuierliche Durchmessermessung, mit einer Genauigkeit von +/- 1 mm durchführen.
Die Kalibrierung darf nur im gereinigten Kanal durchgeführt werden. Die Hindernisse sind vorher zu beseitigen.
Ergebnisse mittels Protokoll dokumentieren, einschl.
grafischer Darstellung der gemessenen Innendurchmesser.
Arithmetischen Werte in Tabellenform aufführen und
zusätzlich zum Papierausdruck in digitaler Form bereitstellen.
Messprotokolle werden Eigentum des AG; Übergabe auf
DVD.
Einschl. sämtlicher Nebenleistungen zur Kalibermessung.
Menge: 1200,000 m

**1.1.340 Einsatz einer Schiebekamera**
Einsatz einer Schiebekamera auf besondere Anordnung des AG.
Die Zeiten müssen protokolliert und vom AG gegengezeichnet werden.
Abgerechnet wird die Zeit vor Ort nach tel. Anzeige des Arbeitsbeginns und der Fertigstellung. Der AG ist mindestens 24 Stunden vor dem vereinbarten Ausführungstermin zu informieren, sodass eine Kontrolle vor Ort erfolgen kann.
Die Zustandsdokumentation erfolgt entsprechend den Vorgaben im LV.
Menge: 8,000 Std

**1.1.350 Haltungsbegehung f. die Satelliten-Einführung**
Begehung von Großprofilen ausschließlich zur manuellen Einführung des Satellitenkopfes in die Anschlussleitungen unter Einhaltung der gesetzlichen UVV und dem hierfür erforderlichen Personal.
Die Abrechnung der Satellitenuntersuchung erfolgt gemäß den dafür vorgesehenen Positionen. Die Zeiten müssen protokolliert und vom AG gegengezeichnet werden.
Abgerechnet wird die Zeit vor Ort nach tel. Anzeige des Arbeitsbeginns und der Fertigstellung. Der AG ist mindestens 24 Stunden vor dem vereinbarten Ausführungstermin zu informieren, sodass eine Kontrolle vor Ort erfolgen kann.
Menge: 24,000 Std

**1.1.360 Schachtbegehung f. die Satelliteneinführung**
Begehung von Schächten/Bauwerken ausschließlich zur manuellen Einführung des Satellitenkopfes in die
Anschlussleitungen unter Einhaltung der gesetzlichen UVV und dem hierfür erforderlichen Personal.
Die Abrechnung der Satellitenuntersuchung erfolgt gemäß den dafür vorgesehenen Positionen.
Die Vergütung erfolgt Schachtweise, unabhängig von der Anzahl der zu untersuchenden Anschlussleitungen
Menge: 60,000 Stk

**1.1.370 Zulage manueller Transport**
Zulage zu allen vorbeschriebenen Inspektionsarbeiten.
Technische Ausrüstung manuell transportieren.
Diese Position kommt zur Anwendung, falls Schächte nicht anfahrbar sind. Folgendes ist in den Einheitspreis einzurechnen:
- Kamera sowie das komplette Zubehör zum Startschacht transportieren, Entfernung bis 200 m
- Kamera im Schacht einsetzen
- Kamera aus dem Schacht bergen
- Kamera inkl. Zubehör zurück zum TV-Wagen transportieren
- Zusätzliches Personal zur Durchführung aller erf. Arbeiten.
Die örtlichen Gegebenheiten sind mit Fotos ausreichend zu dokumentieren.
Diese Position kommt nur auf besondere Anweisung des AG zur Ausführung.
Menge: 26,000 Stk

**1.1.380 Zulage manuelles Bergen Inspektionseinheit**
Zulage zu allen vorbeschriebenen Inspektionsarbeiten für das manuelle Bergen der Inspektionseinheit
Diese Position kommt zur Anwendung, falls die Kamera z.B. aufgrund eines sehr großen Gefälles nicht zurückgezogen werden kann bzw. festsitzt. Folgendes ist in den Einheitspreis einzurechnen:
- komplette TV-Einheit einschl. Fahrwagen bergen
- komplette Einheit zum TV-Wagen transportieren, falls der Endschacht nicht anfahrbar ist
- Zusätzliches Personal zur Durchführung aller Arbeiten
Sollte die Kamera manuell geborgen werden müssen, hat der AN unverzüglich den Ansprechpartner im Tiefbauamt zu informieren und muss das Bergen der Kamera einschIießlich aller erforderlicher Arbeiten mit Fotos ausreichend dokumentieren.
Menge: 12,000 Stk

**1.1.390 Zulage Haltung absperren**
Zulage zu allen vorbeschriebenen Inspektionsarbeiten.
Absperren eingestauter Haltungen. Diese Position kommt zur Anwendung, falls eine Haltung eingestaut und damit eine Befahrung nicht möglich ist, bzw. keine Aussage über den Sohlzustand getroffen werden kann. In diesem
Fall ist die Haltung mit geeigneten Mitteln abzusperren und der Rückstau aus der Haltung zu entfernen.
Die Wahl der zum Einsatz kommenden Technik liegt im Ermessen des AN und ist in den
Einheitspreis einzukalkulieren. Der Einsatz von zusätzlichem Personal zur Durchführung der erf. Arbeiten ist ebenfalls
einzurechnen.
Es ist davon auszugehen, dass Absperrvorrichtungen für DN 250 bis DN 800 sowie vergleichbare Ei- und Sonderprofile zum Einsatz kommen können.
Diese Position kommt nur auf besondere Anweisung des AG zur Ausführung.
Menge: 6,000 Stk

*Hinweis*
Die Anforderungen zur Dokumentation und Datenübergabe sind den Allgemeinen Vorbemerkungen zu entnehmen.
Übergabe aller Daten an den AG vor Ort oder auf dem Postweg zur Dienststelle des AG jeweils nach Abschluss eines Einzelauftrages bzw. am Tag der Untersuchung, einschl. Gestellung der erforderlichen Datenträger; schriftliche Untersuchungsdokumentationen werden gesondert vergütet.
Lieferung der Zustandsdaten im Austauschformat DWA-M 150; 5.2 Format Typ B.
Die digitalen Untersuchungsdaten sind von AN für den gesamten Vertragszeitraum zu sichern, sodass gegebenenfalls neue Datenträger erstellt werden können.Die Aufbewahrungsfrist gemäß DWA 149-2 erfolgt ab Vertragsende.

**1.1.400 Abstimmung der besteh. EDV-Infrastruktur**
*** Pauschalposition
Abstimmung der bestehenden EDV-Infrastruktur
Um den reibungslosen Daten In- und Export zwischen dem Tiefbauamt, dem Untersuchungsfahrzeug, dem Kanalinformationssystem novaKandis
(CADMAP) sicherzustellen, ist die Abstimmung mit den Beteiligten erforderlich.
Mit Angebotsabgabe gewährleistet der AN den reibungslosen Datenaustausch entsprechendder Vorgaben der Bundesstadt Bonn.

Ansprechpartner:
Caroline Louen - Kanalunterhaltung 66-23 - Tel.: 0228-7760178
Menge: 1,000 psch

**1.1.410 Haltungs- Leitungs- und Schachtberichte**
Haltungs- Leitungs- bzw. Schachtweise (unabhängig von der Gesamtseitenanzahl). Erstellung und Lieferung von
Untersuchungsberichten bestehend aus Untersuchungsbericht, Haltungsgrafik und Fotoseiten.
Die Fotoseiten sind auf entsprechend geeignetem Papier nicht unter 80 g/m2 zu liefern.
Es sind je 2 Zustandsfotos pro Fotoberichtseite anzuordnen.
Die Lieferung der Berichte in 1-facher Ausfertigung ist in den EP einzurechnen.
Menge: 1600,000 Stk

**1.1.420 Zulage Fotolieferung**
Zulage für die während der Untersuchung getätigten Fotos.
Die doppelte Lieferung in den Untersuchungsberichten ist in den EP einzurechnen.
Auch im Falle der ausschließlich digitalen Zustandsdatenlieferung erfolgt diese Vergütung.
Menge: 6000,000 Stk

**1.1.430 Digitalfotos auf besondere Anforderung**
Nicht zu Untersuchungsberichten gehörige, digitale Fotos aus besonderen Anforderungen des AG anfertigen und liefern (s. Allgemeine Vorbemerkungen).
Die Auflösung beträgt mindestens. 8 Mio. Pixel. Die zur Lieferung der erforderlichen Datenträger (1-fach) sind
einzukalkulieren.
Menge: 40,000 Stk

**1.1.440 Projektgebundene Zustandsdatenlieferung**
Einsatzweise/Projektweise Lieferung der Zustandsdaten im Austauschformat DWA-M 150; 5.2 Format Typ B,

Der Datenträger muss mit Standartsoftware lesbar sein. Neben den alphanumerischen Zustandsdaten enthält der Datenträger die Haltungs-/Schachtberichte, die TV-Befahrung, PDF-Haltungs- und Schachtberichte, Indexdateien zum Ansteuern der Videozeiten vom Haltungsbericht aus, die XML-Dateien, sowie die evtl. zusätzlich abgeforderten Digitalfotos (s. Allgemeine Vorbemerkungen) sowie einen Bild-, Haltungsbericht- und Videobetrachter.
Die Vergütung erfolgt in jedem Fall, unabhängig davon ob schriftliche Berichtsunterlagen und/oder die Daten auf Wechselfestplatte geliefert werden.
Die Untersuchungsberichtlieferung im PDF-Format wird gesondert vergütet. Die zum jeweiligen Projekt erforderlichen Datenträger (DVD) sind einzurechnen.
Menge: 49,000 Stk

**1.1.450 nachträgliche Zustandsdatenlieferung**
nachträgliche Zustandsdatenlieferung wie Vorposition, 1-fach, über den gesamten Vertragszeitraum nach Abruf des Bestellers. Der Speicherbedarf ist vorzuhalten und einzurechnen.
Menge: 6,000 Stk

**1.1.460 Untersuchungsberichte im PDF-Format**
Lieferung der Haltungs- und Schachtuntersuchungsberichte als PDF-Datei.
Hinweise zu den Bezeichnungen sind den Allgemeinen Vorbemerkungen zu entnehmen.
Menge: 1600,000 Stk

*Hinweis*
Die Ortung mittels Farbprobe und Nebeltechnik wird nach Zeitaufwand abgerechnet.
Die Arbeiten sind nur auf besondere Anordnung durchzuführen.
Der AG ist über Beginn und Ende der Arbeiten in geeigneter Weise zu informieren, sodass eine Kontrolle
vor Ort erfolgen kann.
Die Vergütung der Ortung während der TV-Untersuchung erfolgt Stückweise.

**1.1.470 Einrichten einer Halteverbotszone**
Halteverbotszone einrichten und vorhalten.
Durch KFZ versperrte Erreichbarkeit der Untersuchungsstrecke; Einrichten einer mobilen Halteverbotszone für die Kanal-TV-Inspektion, gemäß verkehrsbehördlicher Anordnung.
Einschließlich Transport, Auf- und Abbau von Verkehrszeichen (Ronde, Zeichen 283) sowie Zusatzschildern für Anfang, Ende und Geltungsbereich (Pfeile). Die Schilder müssen in Form, Farbe und Größe der StVO entsprechen.
Die Aufstellhöhe beträgt mindestens 2,20 m über der Verkehrsfläche.
Vorlaufzeit: Die Schilder müssen 72 Stunden vor der Inspektion aufgestellt werden.
Das Halteverbot ist zu dokumentieren und dem AG nachzuweisen.
Menge: 12,000 Stk

**1.1.480 Ortung während der TV-Untersuchung**
Ortung mittels integriertem Funksender/-Empfänger während der TV-Untersuchung der Leitung auf besondere Anordnung des AG
Menge: 50,000 Stk

**1.1.490 Zulage Nachweis der Anschlussart**
Zulage zum Nachweis der Anschlussart (Straßeneinläufe)
Mit dieser Position wird sämtlicher Aufwand abgegolten, der zur Feststellung der Anschlussart (Straßeneinläufe) durch eingießen von mit Lebensmittelfarbe/Uranin od. dgl. eingefärbten Wasser in den Straßeneinlauf, der TV-Beobachtung und Videoaufzeichnung im Hauptkanal und der Dokumentation in den Untersuchungsdaten (z.B. BDB, Eintrag "Straßeneinlauf angeschlossen") entsteht.
Die ca. Lage des geprüften Straßeneinlaufes ist im TV-Ausführungsplan mit einer Linienverbindung zur ca. Stationierung des Anschlusses am Hauptkanal einzuzeichnen.
Menge: 295,000 Stk

**1.1.500 Ortung mittels Farbprobe**
Ortung mittels Farbprobe auf besondere Anordnung des AG
Menge: 25,000 Std

**1.1.510 Einsatz von Nebeltechnik**
Einsatz von Nebeltechnik auf besondere Anordnung des AG
Menge: 6,000 Std

**1.1.520 Markierung von Leitungsverläufen**
Markierung von Leitungsverläufen mit geeigneten, witterungsbeständigen Materialien nach Wahl des AN.
Menge: 5,000 Stk

**1.1.530 Markierung von verdeckten Schächten**
Ortung und Markierung von verdeckten Schächten mit geeigneten, witterungsbeständigen Materialien nach Wahl des
AN.
Menge: 6,000 Stk

**1.1.540 Angeordnete Stillstandszeiten**
Stillstand des Fahrzeuges einschl. des Fahrers
vom AG angeordnete Stillstandszeiten z. B. für die Begutachtung von Schäden durch den AG oder händische Entsorgung Spül- und Räumgut.
Die angegebenen Preise verstehen sich pro TV-Untersuchungsfahrzeug mit zugehöriger Kolonne. Die Zeiten müssen protokolliert und vom AG gegengezeichnet werden.
Menge: 12,000 Std

**1.1.550 Zulage Gegenuntersuchung durchführen**
Zulage für das Durchführen der Gegenuntersuchung

Mit dieser Position wird sämtlicher Mehraufwand abgegolten, der u.a. für das Umsetzen des TV-Fahrzeuges vom Schacht zum Gegenschacht, ect. entsteht, um die geforderte Gegenuntersuchung durchzuführen.
Diese Zulage-Position wird nicht vergütet, wenn die Gegenuntersuchung nicht durchgeführt werden kann, oder die Gegenuntersuchung notwendig wird, weil der Inspekteur das Steuerkabel zu weit oder bis zum Ende ausgefahren hat.
Abrechnung für jede durchgeführte Gegenuntersuchung.
Menge: 35,000 Stk

**1.1.560 Sondereinsätze TV und Reinigung vor Ort**
Einsatz eines in Bonn befindlichen TV- einschließlich dem Reinigungsfahrzeug für Sondereinsätze.
Die Zeiten müssen protokolliert und vom AG gegengezeichnet werden.
Menge: 30,000 Std

**1.1.570 Stunde TV-Operator**
Stundenlohnarbeiten eines TV-Operators vor Ort
Menge: 56,000 Std

**1.1.580 Stunde Kanalreiniger**
Stundenlohnarbeiten eines Kanalreinigers vor Ort
Menge: 30,000 Std

**1.1.590 Stunde Hilfskraft**
Stundenlohnarbeiten einer Hilfskraft (TV- und Reinigungsfahrzeug.
Menge: 12,000 Std

**1.1.600 Zulage Reinigung, Nachtarbeit**
Zulage zur längenmäßigen Abrechnung für die Reinigung zwischen 22 bis 06 Uhr ;
die Zulage gilt für alle Arbeiten die mittels dem Reinigungsfahrzeug durchgeführt werden. Die Nachteinsätze sind in Abstimmung mit dem AG zu planen.
Der Ausführungszeitraum muss dem AG rechtzeitig mitgeteilt werden, Beginn und Ende sind dem AG tel. oder per E-Mail mitzuteilen. Die Zeiten müssen protokolliert und vom AG gegengezeichnet werden.
Menge: 35,000 Std

**1.1.610 Zulage Reinigung, Sonn- und Feiertags**
Zulage zur längenmäßigen Abrechnung für die Reinigung an Sonn- und Feiertagen ganztags;
die Zulage gilt für alle Arbeiten die mittels dem Reinigungsfahrzeug durchgeführt werden. Die Einsätze sind in Abstimmung mit dem AG zu planen.
Der Ausführungszeitraum muss dem AG rechtzeitig mitgeteilt werden, Beginn und Ende sind dem AG tel. oder per E-Mail mitzuteilen. Die Zeiten müssen protokolliert und vom AG gegengezeichnet werden.
Menge: 8,000 Std

**1.1.620 Zulage TV u. Sat.- einsatz, Nachtarbeit**
Zulage zur längenmäßigen Abrechnung für die TV- und/oder Satellitenuntersuchung zwischen 22 bis 06 Uhr; die Zulage gilt für alle Arbeiten die mittels dem TV-Fahrzeug durchgeführt werden.
Die Nachteinsätze sind in Abstimmung mit dem AG zu planen.
Der Ausführungszeitraum muss dem AG rechtzeitig mitgeteilt werden, Beginn und Ende sind dem AG tel. oder per E-Mail mitzuteilen. Die Zeiten müssen protokolliert und vom AG gegengezeichnet werden.
Menge: 85,000 Std

**1.1.630 Zulage TV u. Sat., an Sonn- und Feiertagen**
Zulage zur längenmäßigen Abrechnung für die TV- und/oder Satellitenuntersuchung an Sonn- und Feiertagen ganztags; die Zulage gilt für alle Arbeiten die mittels dem TV-Fahrzeug durchgeführt werden.
Die Einsätze sind in Abstimmung mit dem AG zu planen.
Der Ausführungszeitraum muss dem AG rechtzeitig mitgeteilt werden, Beginn und Ende sind dem AG tel. oder per E-Mail mitzuteilen. Die Zeiten müssen protokolliert und vom AG gegengezeichnet werden.
Menge: 32,000 Std

**1.1.640 Freischneiden von Bewuchs und Freilegen**
Freischneiden von mit Bewuchs verdeckten Schächten und freilegen von mit Erde überdeckten Schächten mit geeigneten Hilfsmitteln auf besondere Anordnung des AN.
Menge: 4,000 Std

*Hinweis*
Kanalabschnitte sind nur dann abzusperren und außer Betrieb zu nehmen, wenn der Trockenwetterabfluss so hoch ist, dass eine Beurteilung des Sohlbereichs nicht möglich ist. Ggfls. ist ein Überpumpen oder Absaugen des anfallenden Abwassers erforderlich; es ist zu beachten, dass bei einsetzenden Regenereignissen mit einer schnellen Zunahme der zufließenden Wassermenge zu rechnen ist, d.h. ein Absperren der Kanäle ist nur bei Trockenwetter zulässig.
Alle nachfolgenden Positionen kommen nur auf besondere Anweisung des AG zur Ausführung.

**1.1.650 Absperreinrichtung <= DN 400**
Absperreinrichtung für Kanäle bis einschl. DN 400 oder in der Höhe vergleichbare Ei- oder Sonderprofile ohne den Einsatz einer Abwasserüberleitung.
Einrichten, Vorhalten, Betreiben und Beseitigen der Absperrvorrichtung einschI. aller erforderlichen Geräte und
Personal zum Positionieren, Betreiben und Überwachen sowie
aller Nebenleistungen.
Für die Dauer der Absperrung ist der Wasserstand in den obenliegenden Haltungen zu kontrollieren und zu dokumentieren. Die maximale Wasserstandshöhe wird vom AG vorgegeben. Sollte dieser Wert erreicht werden, ist der Kanal sofort wieder frei zu machen und das weitere Vorgehen mit dem AG abzustimmen.
Menge: 4,000 STK

**1.1.660 Absperreinrichtung > DN 400 <= DN 600**
Absperreinrichtung für Kanäle über DN 400 bis DN 600, sonst wie Vorposition
Menge: 4,000 STK

**1.1.670 Absperreinrichtung > DN 600**
Absperreinrichtung für Kanäle über DN 600, sonst wie Vorposition
Menge: 4,000 STK

**1.1.680 Wasserhaltung mittels Saugwagen**
Einsatz eines Saugwagens einschI. zugehöriger Kolonne zur Reduzierung des Abwasseranfalls im abgesperrten Kanal.
In den Einheitspreis ist folgendes einzurechnen:
- Aufnahme des Abwassers
- Absperren des Kanals incl. Einrichten, Vorhalten, Betreiben und Beseitigen der erf. Absperrvorrichtungen
- Kontrolle und Dokumentation des Wasserstands in den obenliegenden Haltungen
- Entleerung des Fahrzeugs (unterhalb der Entnahmestelle in den Kanal des gleichen Systems)
- ggfls. zusätzliches Personal zur Durchführung aller Arbeiten.
Menge: 16,000 Std

**1.1.690 Wasserhaltung bis 100 m3/h**
Wasserhaltung mittels Schmutzwasserpumpe bis 100 m3/h, 10m geodätische Förderhöhe; in den Einheitspreis ist einzukalkulieren:
- Vorhalten der Pumpe und aller zusätzlich erforderlichen Geräte
- Lieferung und Abtransport der Pumpe und Geräte
- Ein- und Ausbau der Pumpe
- Vorhalten, Einrichten, Betreiben und Beseitigen der erf. Absperrvorrichtungen
- einschl. aller Erschwernisse bei der Verkehrssicherung.
- aller erforderlichen Geräte
- Energieversorgung
- Bedienpersonal
Die Vorhaltedauer richtet sich nach dem Erfordernis und ist mit dem AG abzustimmen.
Menge: 8,000 Std

**1.1.700 Schlauchrohrleitung**
Schlauch-(Rohr)leitung zu den Vorpositionen.
An- und abtransportieren, komplett montieren und wieder abbauen.
Wahl der Leitungstrassen in Abstimmung mit dem AG.
Abrechnung nach Länge der überbrückten Haltung. Die Vorhaltedauer richtet sich nach dem Erfordernis und ist mit dem AG abzustimmen.
Menge: 100,000 m

**1.1.710 Reinigung Stundenweise**
Stundeneinsatz für die Gestellung und den Einsatz eines
kombinierten Hochdruck Spül- und Saugewagens einschließlich
Bedienungspersonal und sämtlicher Nebenkosten.
Die An- und Abfahrtzeiten zählen nicht zur Einsatzzeit. Die Kosten
dafür sind in die EP einzurechnen. Abgerechnet wird der Einsatz
vor Ort ab Eintreffen bis zur Abfahrt
Menge: 22,000 Std

**1.1.720 Reinigung Tagessatz**
Leistung wie Vorposition, jedoch Tageseinsatz (8 Stunden)
Menge: 2,000 Stk

**1.1.730 Zulage Reinigung, Nachtarbeit**
Zulage zur längenmäßigen Abrechnung für die Reinigung zwischen 22 bis 06 Uhr ;
die Zulage gilt für alle Arbeiten die mittels dem Reinigungsfahrzeug durchgeführt werden. Die Nachteinsätze sind in Abstimmung mit dem AG zu planen.
Der Ausführungszeitraum muss dem AG rechtzeitig mitgeteilt werden, Beginn und Ende sind dem AG tel. oder per E-Mail mitzuteilen. Die Zeiten müssen protokolliert und vom AG gegengezeichnet werden.
Menge: 16,000 Std

**1.1.740 Zulage Reinigung, Sonn- u. Feiertags**
Zulage zur längenmäßigen Abrechnung für die Reinigung an Sonn- und Feiertagen ganztags;
die Zulage gilt für alle Arbeiten die mittels dem Reinigungsfahrzeug durchgeführt werden. Die Einsätze sind in Abstimmung mit dem AG zu planen.
Der Ausführungszeitraum muss dem AG rechtzeitig mitgeteilt werden, Beginn und Ende sind dem AG tel. oder per E-Mail mitzuteilen. Die Zeiten müssen protokolliert und vom AG gegengezeichnet werden.
Menge: 16,000 Std

**1.1.750 TV-Stundeneinsätze**
Stundeneinsätze eines Kanalfernauges vor Ort einschl. Satellitenanlage und Schiebekamera.
Direkte digitale Aufzeichnung einschließlich Bedienungspersonal und sämtlicher Nebenkosten.
Die An- und Abfahrtzeiten zählen nicht zur Einsatzzeit. Die Kosten dafür sind in die EP einzurechnen. Abgerechnet wird der Einsatz vor Ort ab Eintreffen bis zur Abfahrt.
Die Lieferung der Dokumentationsunterlagen wird entsprechend den im LV befindlichen Positionen. Es gelten die gleichen Anforderungen.
Menge: 16,000 Std

**1.1.760 TV-Tageseinsatz**
Tageseinsätze (8 Stunden) eines Kanalfernauges, sonst wie Vorposition.
Menge: 2,000 Stk

**1.1.770 Zulage TV, Nachtarbeit**
Zulage zur längenmäßigen Abrechnung für die TV- und/oder Satellitenuntersuchung zwischen 22 bis 06 Uhr; die Zulage gilt für alle Arbeiten die mittels dem TV-Fahrzeug durchgeführt werden.
Die Nachteinsätze sind in Abstimmung mit dem AG zu planen.
Der Ausführungszeitraum muss dem AG rechtzeitig mitgeteilt werden, Beginn und Ende sind dem AG tel. oder per E-Mail mitzuteilen. Die Zeiten müssen protokolliert und vom AG gegengezeichnet werden.
Menge: 32,000 Std

**1.1.780 Zulage TV, Sonn- u. Feiertags**
Zulage zur längenmäßigen Abrechnung für die TV- und/oder Satellitenuntersuchung an Sonn- und Feiertagen ganztags; die Zulage gilt für alle Arbeiten die mittels dem TV-Fahrzeug durchgeführt werden.
Die Einsätze sind in Abstimmung mit dem AG zu planen.
Der Ausführungszeitraum muss dem AG rechtzeitig mitgeteilt werden, Beginn und Ende sind dem AG tel. oder per E-Mail mitzuteilen. Die Zeiten müssen protokolliert und vom AG gegengezeichnet werden.
Menge: 10,000 Std

### Los 2 Los 2, Beuel und Bad Godesberg

*Hinweis*
Unabhängig vom Arbeitsumfang ist eine projektweise Abarbeitung vorgesehen wie z.B. Bestandsuntersuchungen vor Neuplanungen, Untersuchungen von Sinkkastenleitungen und Anschlussleitungen mittels Satellit.
Diese Einsätze sind vom Zeitaufwand und Volumen her so umfangreich, dass eine ständige Präsenz des Bauleiters vor Ort bzw.
des Bestellers nicht gewährleistet werden kann. Die auszuführenden Arbeiten werden jedoch grundsätzlich im Tiefbauamt, telefonisch, per E-Mail oder vor Ort vorabgestimmt.
Bei Beginn und Abschluss der Arbeiten vor Ort ist der Planer bzw. Bauleiter telefonisch oder per Mail zu informieren.
Alle über Zeitaufwand abzurechnende Leistungen bedürfen unbedingt der vorherigen Anordnung des Bestellers. Die Zeiten müssen vom AN protokolliert und vom AG gegengezeichnet werden.
Abgerechnet wird die Zeit vor Ort nach tel. Anzeige des Arbeitsbeginns und der Fertigstellung. Der AG ist mindestens 24 Stunden vor dem vereinbarten Ausführungstermin zu informieren, sodass eine Kontrolle
vor Ort erfolgen kann.

#### Titel 2.1 Titel 1, Reinigung und TV-Befahrung vor Neubau

**2.1.10 Verkehrsgenehmigung und -Pläne**
*** Pauschalposition
Verkehrsgenehmigung und Verkehrspläne für Haupt- und Nebenstraßen.
Einzurechnen sind: das Einholen der erforderlichen Verkehrsgenehmigung bei der örtlich zuständigen Behörde einschI. Entrichtung der Gebühr von derzeit 40,- € pro Genehmigung (bei Sammelanträgen 5,-€/Maßnahme) sowie evtl. erforderliche Ortsbegehung; die Begehung der Baustellen durch den AN vor Ausführung um gegebenenfalls erforderliche Absperrungen vornehmen zu können; das Aufstellen und Einreichen der Beschilderungspläne bei der örtlich zuständigen Behörde; die Bearbeitung im Büro des AN und Verteilung an die dort zuständigen Kolonnen.
Menge: 1,000 psch

**2.1.20 Arbeitsstellensicherung, Verkehrssicherung**
Verkehrs- und Arbeitsstellensicherung entsprechend dem Arbeitsfortschritt und nach DGUV und StVO auf-, um- und abbauen für die Dauer sämtlicher Leistungen dieses Leistungsverzeichnisses und den sich mit dem Baustellenfortschritt ergebenden Leistungen betreiben (einschl. Sanierung und Vorflutsicherungserfordernisse). Einschl. Vorhaltung der erforderlichen Schilder-, Markierungs-, Absperr-, Warn- und Beleuchtungseinrichtungen nach den zum Zeitpunkt der Sanierung geltenden Richtlinien RSA 95 und ZTV-SA 97 (Sicherungsarbeiten an Arbeitsstellen an Straßen). Die zum Einsatz kommenden Materialien müssen den aktuellen Technischen Lieferbedingungen (TL-Absperrschranken 97, etc.) entsprechen. Einschl. Absperrungen zur Sicherung gegen Behinderungen durch (ruhenden) Verkehr. Auf ausreichende Zufahrts- und Parkmöglichkeiten für die Anlieger ist zu achten.
Durchführung und Überprüfung aller sicherheitstechnischen Maßnahmen, die für die Dauer der vertraglich vereinbarten Arbeiten erforderlich sind.

Vorhalten, Prüfen und Nutzen von Messgeräten und anderen Sicherheitseinrichtungen in einem für die Sanierung erforderlichen Maß. Der AG behält sich die Überprüfung der Sicherheitstechnik auf der Baustelle vor. Bei mangelnder Ausrüstung oder Sachkenntnis des Personals ist der AG zum Einstellen der Baustelle berechtigt. Daraus entstehende Kosten gehen zu Kosten des AN.
Einschl. Mehrfacheinrichtung je Haltung und Umsetzung der Arbeitsstellen- und Verkehrssicherung von Haltungen zu Haltung, bzw. von Schacht zu Schacht.
Für Arbeitsstellen mit kürzerer Dauer nach:
Regelplan B IV/1 (Einengung eines Fahrstreifens)
Regelplan B IV/2 (mit Sicherungsfahrzeug)
Regelplan B IV/3 (mit Sperrung eines Fahrstreifens, bei Gegenverkehr Absicherung mit Leitkegel)
Erfordernis /Vergütung je Maßnahme einmalig.
Menge: 49,000 Stk

**2.1.30 Baustelleneinrichtung**
Einrichten, Vorhalten und Räumen der Baustelle für die Dauer der Durchführung der Inspektion.
Die Leistung umfasst die An- und Abfahrt sämtlicher erforderlichen Fahrzeuge, einschließlich TV-Inspektionsfahrzeug und Spülfahrzeug. Bereitstellung aller für die Ausführung notwendigen Gerätschaften gemäß Leistungsbeschreibung.

Vorab Überprüfung der örtlichen Gegebenheiten; Vorankündigung an den AG über den Ausführungstermin

Vergütung je Maßnahme einmalig
Menge: 49,000 Stk

**2.1.40 Zulage für Kurzstrecken**
Zulage zu Auftragsmengen für Untersuchungsabschnitte mit weniger als 20 m Haltungslänge.
Gilt auch für Aufträge, die ausschließlich Anschlussleitungen beinhalten.
Menge: 6,000 St

**2.1.50 Ausnahmegenehmigung Nachtarbeit**
Beantragung einer Ausnahmegenehmigung vom Verbot der Nachtarbeit nach § 9 Abs. 2, Landesimmissionsschutzgesetz des Landes Nordrhein-Westfalen (LImSchG NRW) beim Amt für Umwelt, Verbraucherschutz und Lokale Agenda, Stadthaus, Berliner Platz 2, 53111 Bonn, Telefon 0228/773360, Telefax 0228/77 2259.
Genehmigungskosten von <= 300,- € pro Antrag sind in den EP einzurechnen. Sollten die Kosten der Ausnahmegenehmigung im Ausnahmefall 300,- € überschreiten, können die Mehrkosten gegen
Nachweis abgerechnet werden.
Menge: 10,000 Stk

*Hinweis*
Reinigung - Allgemeine Vorbemerkungen:

Die Baubeschreibung, Abschnitt "Kanalreinigung" ist zu beachten.

Vor der Durchführung der Zustandsuntersuchung sind die Kanalanlagen zu reinigen.

Bestehende Kanäle aus unterschiedlichen Materialien einschließlich der Schächte mittels Hochdruckspülverfahren (HD-Verfahren) ablagerungsfrei reinigen. Das Räumgut ist abzusaugen und abzufahren. Die Entsorgung erfolgt bauseits.

Sind die Schächte im Gelände nicht anfahrbar, so kann in Abstimmung mit dem AG der BL eine Schwallspülung ausgeführt werden. Die Schwallspülung muss ausreichend dokumentiert werden (welcher Schacht, Wassermenge, gereinigte Rohrlänge, Zeitaufwand, etc.).

Abschlagskanäle, die eine Verbindung zu einem Fließgewässer haben, sind nicht zu reinigen. Zudem ist sicherzustellen, das bedingt durch die Arbeiten kein Abwasser
durch einen Abschlag in ein Fließgewässer gelangt. Entsprechende Kanäle sind im System als Entwässerungssystem = Regenwasser erfasst.

Im Einheitspreis enthalten ist das Bereitstellen des geforderten Reinigungsfahrzeuges einschl. Bedienungspersonals, Rüstzeiten, Stillstands Zeiten aus betrieblichen Gründen (Aufnahme von Wasser usw.), das Bereitstellen der DGUV geforderten Ausrüstung für das Bedienungspersonal (Gaswarngeräte, Halte- und Rettungseinrichtung, Sicherheitseinrichtung zum Einsteigen in den Schacht, etc.).

Für jede Kanalreinigung ist ein arbeitstäglicher Reinigungsbericht zu führen. Eine gesonderte Vergütung für die Erstellung des Reinigungsberichtes erfolgt nicht. Der Reinigungsbericht stellt die Abrechnungsgrundlage, insbesondere für jeglichen denkbaren und vor Ort auftretenden Mehraufwand dar. Mehraufwendungen sind zusätzlich mit Digitalfotos zu dokumentieren. Der Reinigungsbericht ist, sofern Mehraufwendungen entstanden sind, täglich vom AG zur Kenntnisnahme zu unterzeichnen zu lassen und mit den Digitalfotos mit der Rechnung einzureichen.

Die Leistungen wird über die Nennweite und Länge der zu reinigen Leitung abgerechnet.

Gemäß der internen Dokumentation ist davon auszugehen, dass ein Verschmutzungsgrad über 20% (d.h. mittelstarke Verschmutzung) nicht oder nur selten auftritt.
Der Aufwand des tatsächlichen Verschmutzungsgrades wird über den Nachweis der abgesaugten und entsorgten Masse des Räumgutes berücksichtigt (Position "Spül- u. Räumgut absaugen + entsorgen").

Der Transport des Räumgutes erfolgt zur Kläranlage des AG, z. Zt. in Bonn-Beuel. Eine Verlagerung der Sammelstelle innerhalb des Stadtgebiets behält sich die Stadt Bonn vor.

Abweichungen vor Ort gegenüber den Bestandslisten/ -unterlagen sind zu protokollieren und dem AG mitzuteilen.

Die Abrechnungslängen erfolgen entsprechend der später mit TV dokumentierten Rohrlänge gemäß Haltungsbericht (BCDXP bis BCEXP).
Es wird darauf hingewiesen, dass Reinigungsarbeiten auch ohne anschließende TV-Untersuchung abgerufen werden können. In diesem Falle erfolgt die Abrechnungslänge entsprechend den Rohrlängen aus der hiesigen Kanaldatenbank bzw. entsprechend den übergebenen XML-Dateien.

**2.1.60 Reinigung HK <= DN 300**
Reinigung Hauptkanal bis einschließlich DN 300
Menge: 2202,288 m

**2.1.70 Reinigung HK > DN 300 <= 400**
Reinigung Hauptkanal, größer DN 300 bis einschl. DN 400
Menge: 427,525 m

**2.1.80 Reinigung HK > DN 400 <= 500**
Reinigung Hauptkanal, größer DN 400 bis einschl. DN 500
Menge: 561,087 m

**2.1.90 Reinigung HK > DN 500 <= 600**
Reinigung Hauptkanal, größer DN 500 bis einschl. DN 600
Menge: 317,213 m

**2.1.100 Reinigung HK > DN 600 <= 700**
Reinigung Hauptkanal, größer DN 600 bis einschl. DN 700
Menge: 20,000 m

**2.1.110 Reinigung HK > DN 700 <= 800**
Reinigung Hauptkanal größer DN 700 bis einschließlich DN 800
Menge: 20,000 m

**2.1.120 Reinigung HK > DN 800 <=900**
Reinigung Hauptkanal, größer DN 800 bis einschließlich DN 900
Menge: 20,000 m

**2.1.130 Reinigung HK > DN 900 <= 1.400**
Reinigung Hauptkanal, größer DN 900 bis einschl. DN 1400
Menge: 461,250 m

**2.1.140 Reinigung HK > DN 1.400 <= 2.000**
Reinigen Hauptkanal, größer DN 1.400 bis einschließlich DN 2.000
Menge: 92,410 m

**2.1.150 Reinigung HK <=Ei 350/525**
Reinigung Hauptkanal Eiprofil <=350/525
Menge: 20,000 m

**2.1.160 Reinigung HK >Ei 350/525 bis <= 600/900**
Reinigung Hauptkanal größer Ei 350/525 bis einschließlich Ei 600/900
Menge: 200,000 m

**2.1.170 Reinigung HK >Ei 600/900 bis <=1400/2100**
Reinigung Hauptkanal  größer Eiprofil 600/900 bis einschließlich Eiprofil 1400/2100
Menge: 2792,200 m

**2.1.180 Schachtreinigung <= DN 1.500**
Schachtreinigung bis rund DN 1.500 und rechteckig 1,50m/1,50 m, komplett
einschl. Schmutz- und Schlammfänger
Menge: 186,000 Stk

**2.1.190 Schachtreinigung > DN 1.500**
Schachtreinigung größer rund DN 1.500 und rechteckig 1,50m/1,50 m, komplett
einschl. Schmutz- und Schlammfänger
Menge: 17,000 Stk

**2.1.200 Kleines Spülfahrzeug zum Nachweis**
Einsatz eines kleinen Spülfahrzeugs bei beengten Verhältnissen.
Die Zeiten müssen protokolliert und vom AG gegengezeichnet werden.
Abgerechnet wird die Zeit vor Ort nach tel. Anzeige des Arbeitsbeginns und der Fertigstellung. Der AG ist mindestens 24 Stunden vor dem vereinbarten Ausführungstermin zu informieren, sodass eine Kontrolle vor Ort erfolgen kann.
Menge: 8,000 Std

**2.1.210 Reinigung Anschlusskanal <= DN 150**
Reinigung Anschlusskanal bis einschl. DN 150
Menge: 5000,000 m

**2.1.220 Reinigung Anschlusskanal > DN 150**
Reinigung Anschlusskanal größer DN 150
Menge: 260,000 m

**2.1.230 Wurzelfräsarbeiten**
Wurzelschneidarbeiten unter TV-Kamerabeobachtung in unterschiedlichen Profilgrößen. In den EP sind neben dem
Hochdruckspül- und TV Fahrzeug einschl. dem erforderlichen Personal (Personenzahl gemäß Vorgaben der DGUV), alle erforderlichen
Gerätschaften, Betriebs- und Nebenkosten einzurechnen.
Die einwandfrei durchzuführende TV-Untersuchung ist zu gewährleisten. Die Arbeiten sind als MPEG-Datei zu
dokumentieren. Die Abrechnung der Arbeiten erfolgt entsprechend dieser Dokumentationszeit (Differenz
Arbeitsbeginn/Ende). An- und Abfahrt sowie Rüstzeiten sind einzurechnen.
Menge: 12,000 Std

**2.1.240 Spül- u. Räumgut absaugen + entsorgen**
Spül- und Räumgut absaugen, Transport zur Abladestelle entsorgen

Das aus dem Kanal- und Schachtreinigung gespülte Reinigungsgut (vorwiegend Sand und Kies) mit dem darin organischen und anorganischen Stoffen aus dem Schacht absaugen und in das Reinigungsfahrzeug übernehmen.
Das nicht absaugbare Spül- und Räumgut (Steine, Wurzeln ect.) muss von Hand aus dem Kanal/Schacht geräumt  und in das Reinigungsfahrzeug aufgenommen werden. (Vergütung über Position "Stillstandszeit").
Transport des Spül- und Räumgutes zur Kläranlage des AG, z. Zt. in Bonn-Beuel. Eine Verlagerung der Sammelstelle innerhalb des Stadtgebietes behält sich die Stadt Bonn vor.

Abladen auf dem vorgesehenen Abladeplatz.
Die Entsorgung des Spül- und Räumgutes erfolgt bauseits. Die Entsorgung trägt der AG (Abfallschlüssel 200306)
Es erfolgt keine gesonderte Vergütung für das Reinigen und Betriebsbereithalten des Fahrzeuges nach dem Abladen.
Vergütung werden die Kippprozesse auf dem Abladeplatz inkl. An- und Abfahrt bei Vollfüllung (mindestens 8 m³).
Menge: 18,000 t

*Hinweis*
Kanal-TV-Inspektion, Satellitenuntersuchung und Begehung
Vorbemerkung zur Inspektion mittels Kamera gem. DIN-EN 13508-2 in Verbindung mit DWA-M 149-2.
Die Anforderungen an die Ausführung der Zustandsuntersuchung sowie der gesamte Datenaustausch sind den Allgemeinen Vorbemerkungen zu entnehmen. Es sind alle zur geforderten Erfassung und digitalen Dokumentation entstehenden Aufwendungen in die EP einzurechnen. Die angegebenen Nennweiten sind vor der Inspektion zu prüfen. Abweichungen sind zu protokollieren und neben der Dokumentation in den Zustandsdaten dem AG in schriftlicher Form auszuhändigen (Excel-Tabellenblatt bzw. XML-Datei).
Sind einzelne Nennweiten nicht unmittelbar über die vorhandenen Positionen abgedeckt, wird als Abrechnungsgrundlage die nächst größere Nennweite gewählt. Die Abrechnungslängen bei der optischen
Inspektion erfolgen entsprechend den dokumentierten Rohrlängen gemäß Haltungsbericht (BCDXP bis BCEXP).
Bei U-Abbrüchen ist unbedingt von der Gegenseite zu untersuchen. Abbrüche sind mit aussagekräftigen Fotos (Totale und Detail) sowie den entsprechenden Kodes zu dokumentieren.

**2.1.250 Inspektion Hauptkanal <= DN 1.200**
Inspektion Hauptkanal bis einschl. DN 1.200
Menge: 3508,113 m

**2.1.260 Inspektion Hauptkanal > DN 1.200**
Inspektion Hauptkanal größer DN 1.200
Menge: 553,660 m

**2.1.270 Inspekt. HK Eiprofil <=350/525**
Inspektion Hauptkanal Eiprofil <= 350/525,
sowie in der Höhe vergleichbare Rechteck- und Sonderprofile
Menge: 20,000 m

**2.1.280 Inspekt. HK Eiprofil >350/525 bis <=600/900**
Inspektion Hauptkanal Eiprofil >350/525 bis <=600/900, sowie in der
Höhe vergleichbare Rechteck- und Sonderprofile
Menge: 20,000 m

**2.1.290 Inspekt. HK Eiprofil >600/900 bis <=1400/2100**
Inspektion Hauptkanal Eiprofil >600/900 bis Eiprofil <=1400/1200, sowie in der Höhe vergleichbare Rechteck- und Sonderprofile
Menge: 2792,200 m

**2.1.300 Inspektion Anschlusskanal, DN 100 bis DN 250**
Inspektion Anschlusskanal, DN 100 bis DN 250 mittels Satelliten-Kameraanlage.
Die Abrechnungslängen bei der optischen Inspektion erfolgen entsprechend der dokumentierten Rohrlänge bzw. gemäß Leitungsbericht (BCDXP bis BCEXP).
Menge: 5000,000 m

**2.1.310 Schachtinspektion <= DN 1.500**
Schachtinspektion bis einschl. DN 1.500 und vergleichbare Rechteckprofile mit EDV-mäßiger Erfassung der Werkstoffe und Schäden sowie Angaben über die Höhe des Bankettes, Zuläufe mit Dimensionen und genaue  Lage und Höhe über Schachtsohle.
Markante Schäden sind durch Fotos zu dokumentieren. Siehe auch Vorbemerkung zur Inspektion Hauptkanal.
Erstellung von Schachtuntersuchungsberichten (gesonderte
Vergütung), einschließlich aller Nebenleistungen.
Menge: 186,000 Stk

**2.1.320 Schachtinspektion > 1.500**
Leistung wie vor, jedoch > DN 1.500 und vergleichbare
Rechteckprofile
Menge: 17,000 Stk

**2.1.330 Kalibermessung Hauptkanal**
Kalibermessung über die gesamte Haltungslänge
durch mechanisches Abtastverfahren oder mittels
Lasermesseinrichtung, als ganzheitliche, kontinuierliche Durchmessermessung, mit einer Genauigkeit von +/- 1 mm durchführen.
Die Kalibrierung darf nur im gereinigten Kanal durchgeführt werden. Die Hindernisse sind vorher zu beseitigen.
Ergebnisse mittels Protokoll dokumentieren, einschl.
grafischer Darstellung der gemessenen Innendurchmesser.
Arithmetischen Werte in Tabellenform aufführen und
zusätzlich zum Papierausdruck in digitaler Form bereitstellen.
Messprotokolle werden Eigentum des AG; Übergabe auf
DVD.
Einschl. sämtlicher Nebenleistungen zur Kalibermessung.
Menge: 1200,000 m

**2.1.340 Einsatz einer Schiebekamera**
Einsatz einer Schiebekamera auf besondere Anordnung des AG.
Die Zeiten müssen protokolliert und vom AG gegengezeichnet werden.
Abgerechnet wird die Zeit vor Ort nach tel. Anzeige des Arbeitsbeginns und der Fertigstellung. Der AG ist mindestens 24 Stunden vor dem vereinbarten Ausführungstermin zu informieren, sodass eine Kontrolle vor Ort erfolgen kann.
Die Zustandsdokumentation erfolgt entsprechend den Vorgaben im LV.
Menge: 8,000 Std

**2.1.350 Haltungsbegehung f. die Satelliten-Einführung**
Begehung von Großprofilen ausschließlich zur manuellen Einführung des Satellitenkopfes in die Anschlussleitungen unter Einhaltung der gesetzlichen UVV und dem hierfür erforderlichen Personal.
Die Abrechnung der Satellitenuntersuchung erfolgt gemäß den dafür vorgesehenen Positionen. Die Zeiten müssen protokolliert und vom AG gegengezeichnet werden.
Abgerechnet wird die Zeit vor Ort nach tel. Anzeige des Arbeitsbeginns und der Fertigstellung. Der AG ist mindestens 24 Stunden vor dem vereinbarten Ausführungstermin zu informieren, sodass eine Kontrolle vor Ort erfolgen kann.
Menge: 20,000 Std

**2.1.360 Schachtbegehung f. die Satelliteneinführung**
Begehung von Schächten/Bauwerken ausschließlich zur manuellen Einführung des Satellitenkopfes in die
Anschlussleitungen unter Einhaltung der gesetzlichen UVV und dem hierfür erforderlichen Personal.
Die Abrechnung der Satellitenuntersuchung erfolgt gemäß den dafür vorgesehenen Positionen.
Die Vergütung erfolgt Schachtweise, unabhängig von der Anzahl der zu untersuchenden Anschlussleitungen
Menge: 80,000 Stk

**2.1.370 Zulage manueller Transport**
Zulage zu allen vorbeschriebenen Inspektionsarbeiten.
Technische Ausrüstung manuell transportieren.
Diese Position kommt zur Anwendung, falls Schächte nicht anfahrbar sind. Folgendes ist in den Einheitspreis einzurechnen:
- Kamera sowie das komplette Zubehör zum Startschacht transportieren, Entfernung bis 200 m
- Kamera im Schacht einsetzen
- Kamera aus dem Schacht bergen
- Kamera inkl. Zubehör zurück zum TV-Wagen transportieren
- Zusätzliches Personal zur Durchführung aller erf. Arbeiten.
Die örtlichen Gegebenheiten sind mit Fotos ausreichend zu dokumentieren.
Diese Position kommt nur auf besondere Anweisung des AG zur Ausführung.
Menge: 25,000 Stk

**2.1.380 Zulage manuelles Bergen Inspektionseinheit**
Zulage zu allen vorbeschriebenen Inspektionsarbeiten für das manuelle Bergen der Inspektionseinheit
Diese Position kommt zur Anwendung, falls die Kamera z.B. aufgrund eines sehr großen Gefälles nicht zurückgezogen werden kann bzw. festsitzt. Folgendes ist in den Einheitspreis einzurechnen:
- komplette TV-Einheit einschl. Fahrwagen bergen
- komplette Einheit zum TV-Wagen transportieren, falls der Endschacht nicht anfahrbar ist
- Zusätzliches Personal zur Durchführung aller Arbeiten
Sollte die Kamera manuell geborgen werden müssen, hat der AN unverzüglich den Ansprechpartner im Tiefbauamt zu informieren und muss das Bergen der Kamera einschIießlich aller erforderlicher Arbeiten mit Fotos ausreichend dokumentieren.
Menge: 5,000 Stk

**2.1.390 Zulage Haltung absperren**
Zulage zu allen vorbeschriebenen Inspektionsarbeiten.
Absperren eingestauter Haltungen. Diese Position kommt zur Anwendung, falls eine Haltung eingestaut und damit eine Befahrung nicht möglich ist, bzw. keine Aussage über den Sohlzustand getroffen werden kann. In diesem
Fall ist die Haltung mit geeigneten Mitteln abzusperren und der Rückstau aus der Haltung zu entfernen.
Die Wahl der zum Einsatz kommenden Technik liegt im Ermessen des AN und ist in den
Einheitspreis einzukalkulieren. Der Einsatz von zusätzlichem Personal zur Durchführung der erf. Arbeiten ist ebenfalls
einzurechnen.
Es ist davon auszugehen, dass Absperrvorrichtungen für DN 250 bis DN 800 sowie vergleichbare Ei- und Sonderprofile zum Einsatz kommen können.
Diese Position kommt nur auf besondere Anweisung des AG zur Ausführung.
Menge: 3,000 Stk

*Hinweis*
Die Anforderungen zur Dokumentation und Datenübergabe sind den Allgemeinen Vorbemerkungen zu entnehmen.
Übergabe aller Daten an den AG vor Ort oder auf dem Postweg zur Dienststelle des AG jeweils nach Abschluss eines Einzelauftrages bzw. am Tag der Untersuchung, einschl. Gestellung der erforderlichen Datenträger; schriftliche Untersuchungsdokumentationen werden gesondert vergütet.
Lieferung der Zustandsdaten im Austauschformat DWA-M 150; 5.2 Format Typ B.
Die digitalen Untersuchungsdaten sind von AN für den gesamten Vertragszeitraum zu sichern, sodass gegebenenfalls neue Datenträger erstellt werden können.Die Aufbewahrungsfrist gemäß DWA 149-2 erfolgt ab Vertragsende.

**2.1.400 Abstimmung der besteh. EDV-Infrastruktur**
*** Pauschalposition
Abstimmung der bestehenden EDV-Infrastruktur
Um den reibungslosen Daten In- und Export zwischen dem Tiefbauamt, dem Untersuchungsfahrzeug, dem Kanalinformationssystem novaKandis
(CADMAP) sicherzustellen, ist die Abstimmung mit den Beteiligten erforderlich.
Mit Angebotsabgabe gewährleistet der AN den reibungslosen Datenaustausch entsprechendder Vorgaben der Bundesstadt Bonn.

Ansprechpartner:
Caroline Louen - Kanalunterhaltung 66-23 - Tel.: 0228-7760178
Menge: 1,000 psch

**2.1.410 Haltungs- Leitungs- und Schachtberichte**
Haltungs- Leitungs- bzw. Schachtweise (unabhängig von der Gesamtseitenanzahl). Erstellung und Lieferung von
Untersuchungsberichten bestehend aus Untersuchungsbericht, Haltungsgrafik und Fotoseiten.
Die Fotoseiten sind auf entsprechend geeignetem Papier nicht unter 80 g/m² zu liefern.
Es sind je 2 Zustandsfotos pro Fotoberichtseite anzuordnen.
Die Lieferung der Berichte in 1-facher Ausfertigung ist in den EP einzurechnen.
Menge: 1519,000 Stk

**2.1.420 Zulage Fotolieferung**
Zulage für die während der Untersuchung getätigten Fotos.
Die doppelte Lieferung in den Untersuchungsberichten ist in den EP einzurechnen.
Auch im Falle der ausschließlich digitalen Zustandsdatenlieferung erfolgt diese Vergütung.
Menge: 5300,000 Stk

**2.1.430 Digitalfotos auf besondere Anforderung**
Nicht zu Untersuchungsberichten gehörige, digitale Fotos aus besonderen Anforderungen des AG anfertigen und liefern (s. Allgemeine Vorbemerkungen).
Die Auflösung beträgt mindestens. 8 Mio. Pixel. Die zur Lieferung der erforderlichen Datenträger (1-fach) sind
einzukalkulieren.
Menge: 35,000 Stk

**2.1.440 Projektgebundene Zustandsdatenlieferung**
Einsatzweise/Projektweise Lieferung der Zustandsdaten im Austauschformat DWA-M 150; 5.2 Format Typ B,

Der Datenträger muss mit Standartsoftware lesbar sein. Neben den alphanumerischen Zustandsdaten enthält der Datenträger die Haltungs-/Schachtberichte, die TV-Befahrung, PDF-Haltungs- und Schachtberichte, Indexdateien zum Ansteuern der Videozeiten vom Haltungsbericht aus, die XML-Dateien, sowie die evtl. zusätzlich abgeforderten Digitalfotos (s. Allgemeine Vorbemerkungen) sowie einen Bild-, Haltungsbericht- und Videobetrachter.
Die Vergütung erfolgt in jedem Fall, unabhängig davon ob schriftliche Berichtsunterlagen und/oder die Daten auf Wechselfestplatte geliefert werden.
Die Untersuchungsberichtlieferung im PDF-Format wird gesondert vergütet. Die zum jeweiligen Projekt erforderlichen Datenträger (DVD) sind einzurechnen.
Menge: 55,000 Stk

**2.1.450 nachträgliche Zustandsdatenlieferung**
nachträgliche Zustandsdatenlieferung wie Vorposition, 1-fach, über den gesamten Vertragszeitraum nach Abruf des Bestellers. Der Speicherbedarf ist vorzuhalten und einzurechnen.
Menge: 2,000 Stk

**2.1.460 Untersuchungsberichte im PDF-Format**
Lieferung der Haltungs- und Schachtuntersuchungsberichte als PDF-Datei.
Hinweise zu den Bezeichnungen sind den Allgemeinen Vorbemerkungen zu entnehmen.
Menge: 1519,000 Stk

*Hinweis*
Die Ortung mittels Farbprobe und Nebeltechnik wird nach Zeitaufwand abgerechnet.
Die Arbeiten sind nur auf besondere Anordnung durchzuführen.
Der AG ist über Beginn und Ende der Arbeiten in geeigneter Weise zu informieren, sodass eine Kontrolle
vor Ort erfolgen kann.
Die Vergütung der Ortung während der TV-Untersuchung erfolgt Stückweise.

**2.1.470 Einrichten einer Halteverbotszone**
Halteverbotszone einrichten und vorhalten.
Durch KFZ versperrte Erreichbarkeit der Untersuchungsstrecke; Einrichten einer mobilen Halteverbotszone für die Kanal-TV-Inspektion, gemäß verkehrsbehördlicher Anordnung.
Einschließlich Transport, Auf- und Abbau von Verkehrszeichen (Ronde, Zeichen 283) sowie Zusatzschildern für Anfang, Ende und Geltungsbereich (Pfeile). Die Schilder müssen in Form, Farbe und Größe der StVO entsprechen.
Die Aufstellhöhe beträgt mindestens 2,20 m über der Verkehrsfläche.
Vorlaufzeit: Die Schilder müssen 72 Stunden vor der Inspektion aufgestellt werden.
Das Halteverbot ist zu dokumentieren und dem AG nachzuweisen.
Menge: 12,000 Stk

**2.1.480 Ortung während der TV-Untersuchung**
Ortung mittels integriertem Funksender/-Empfänger während der TV-Untersuchung der Leitung auf besondere Anordnung des AG
Menge: 120,000 Stk

**2.1.490 Zulage Nachweis der Anschlussart**
Zulage zum Nachweis der Anschlussart (Straßeneinläufe)
Mit dieser Position wird sämtlicher Aufwand abgegolten, der zur Feststellung der Anschlussart (Straßeneinläufe) durch eingießen von mit Lebensmittelfarbe/Uranin od. dgl. eingefärbten Wasser in den Straßeneinlauf, der TV-Beobachtung und Videoaufzeichnung im Hauptkanal und der Dokumentation in den Untersuchungsdaten (z.B. BDB, Eintrag "Straßeneinlauf angeschlossen") entsteht.
Die ca. Lage des geprüften Straßeneinlaufes ist im TV-Ausführungsplan mit einer Linienverbindung zur ca. Stationierung des Anschlusses am Hauptkanal einzuzeichnen.
Menge: 200,000 Stk

**2.1.500 Ortung mittels Farbprobe**
Ortung mittels Farbprobe auf besondere Anordnung des AG
Menge: 5,000 Std

**2.1.510 Einsatz von Nebeltechnik**
Einsatz von Nebeltechnik auf besondere Anordnung des AG
Menge: 6,000 Std

**2.1.520 Markierung von Leitungsverläufen**
Markierung von Leitungsverläufen mit geeigneten, witterungsbeständigen Materialien nach Wahl des AN.
Menge: 5,000 Stk

**2.1.530 Markierung von verdeckten Schächten**
Ortung und Markierung von verdeckten Schächten mit geeigneten, witterungsbeständigen Materialien nach Wahl des
AN.
Menge: 6,000 Stk

**2.1.540 Angeordnete Stillstandszeiten**
Stillstand des Fahrzeuges einschl. des Fahrers
vom AG angeordnete Stillstandszeiten z. B. für die Begutachtung von Schäden durch den AG oder händische Entsorgung Spül- und Räumgut.
Die angegebenen Preise verstehen sich pro TV-Untersuchungsfahrzeug mit zugehöriger Kolonne. Die Zeiten müssen protokolliert und vom AG gegengezeichnet werden.
Menge: 10,000 Std

**2.1.550 Zulage Gegenuntersuchung durchführen**
Zulage für das Durchführen der Gegenuntersuchung

Mit dieser Position wird sämtlicher Mehraufwand abgegolten, der u.a. für das Umsetzen des TV-Fahrzeuges vom Schacht zum Gegenschacht, ect. entsteht, um die geforderte Gegenuntersuchung durchzuführen.
Diese Zulage-Position wird nicht vergütet, wenn die Gegenuntersuchung nicht durchgeführt werden kann, oder die Gegenuntersuchung notwendig wird, weil der Inspekteur das Steuerkabel zu weit oder bis zum Ende ausgefahren hat.
Abrechnung für jede durchgeführte Gegenuntersuchung.
Menge: 24,000 Stk

**2.1.560 Sondereinsätze TV und Reinigung vor Ort**
Einsatz eines in Bonn befindlichen TV- einschließlich dem Reinigungsfahrzeug für Sondereinsätze.
Die Zeiten müssen protokolliert und vom AG gegengezeichnet werden.
Menge: 24,000 Std

**2.1.570 Stunde TV-Operator**
Stundenlohnarbeiten eines TV-Operators vor Ort
Menge: 52,000 Std

**2.1.580 Stunde Kanalreiniger**
Stundenlohnarbeiten eines Kanalreinigers vor Ort
Menge: 30,000 Std

**2.1.590 Stunde Hilfskraft**
Stundenlohnarbeiten einer Hilfskraft (TV- und Reinigungsfahrzeug.
Menge: 32,000 Std

**2.1.600 Zulage Reinigung, Nachtarbeit**
Zulage zur längenmäßigen Abrechnung für die Reinigung zwischen 22 bis 06 Uhr ;
die Zulage gilt für alle Arbeiten die mittels dem Reinigungsfahrzeug durchgeführt werden. Die Nachteinsätze sind in Abstimmung mit dem AG zu planen.
Der Ausführungszeitraum muss dem AG rechtzeitig mitgeteilt werden, Beginn und Ende sind dem AG tel. oder per E-Mail mitzuteilen. Die Zeiten müssen protokolliert und vom AG gegengezeichnet werden.
Menge: 26,000 Std

**2.1.610 Zulage Reinigung, Sonn- und Feiertags**
Zulage zur längenmäßigen Abrechnung für die Reinigung an Sonn- und Feiertagen ganztags;
die Zulage gilt für alle Arbeiten die mittels dem Reinigungsfahrzeug durchgeführt werden. Die Einsätze sind in Abstimmung mit dem AG zu planen.
Der Ausführungszeitraum muss dem AG rechtzeitig mitgeteilt werden, Beginn und Ende sind dem AG tel. oder per E-Mail mitzuteilen. Die Zeiten müssen protokolliert und vom AG gegengezeichnet werden.
Menge: 4,000 Std

**2.1.620 Zulage TV u. Sat.- einsatz, Nachtarbeit**
Zulage zur längenmäßigen Abrechnung für die TV- und/oder Satellitenuntersuchung zwischen 22 bis 06 Uhr; die Zulage gilt für alle Arbeiten die mittels dem TV-Fahrzeug durchgeführt werden.
Die Nachteinsätze sind in Abstimmung mit dem AG zu planen.
Der Ausführungszeitraum muss dem AG rechtzeitig mitgeteilt werden, Beginn und Ende sind dem AG tel. oder per E-Mail mitzuteilen. Die Zeiten müssen protokolliert und vom AG gegengezeichnet werden.
Menge: 12,000 Std

**2.1.630 Zulage TV u. Sat., an Sonn- und Feiertagen**
Zulage zur längenmäßigen Abrechnung für die TV- und/oder Satellitenuntersuchung an Sonn- und Feiertagen ganztags; die Zulage gilt für alle Arbeiten die mittels dem TV-Fahrzeug durchgeführt werden.
Die Einsätze sind in Abstimmung mit dem AG zu planen.
Der Ausführungszeitraum muss dem AG rechtzeitig mitgeteilt werden, Beginn und Ende sind dem AG tel. oder per E-Mail mitzuteilen. Die Zeiten müssen protokolliert und vom AG gegengezeichnet werden.
Menge: 8,000 Std

**2.1.640 Freischneiden von Bewuchs und Freilegen**
Freischneiden von mit Bewuchs verdeckten Schächten und freilegen von mit Erde überdeckten Schächten mit geeigneten Hilfsmitteln auf besondere Anordnung des AN.
Menge: 16,000 Std

*Hinweis*
Kanalabschnitte sind nur dann abzusperren und außer Betrieb zu nehmen, wenn der Trockenwetterabfluss so hoch ist, dass eine Beurteilung des Sohlbereichs nicht möglich ist. Ggfls. ist ein Überpumpen oder Absaugen des anfallenden Abwassers erforderlich; es ist zu beachten, dass bei einsetzenden Regenereignissen mit einer schnellen Zunahme der zufließenden Wassermenge zu rechnen ist, d.h. ein Absperren der Kanäle ist nur bei Trockenwetter zulässig.
Alle nachfolgenden Positionen kommen nur auf besondere Anweisung des AG zur Ausführung.

**2.1.650 Absperreinrichtung <= DN 400**
Absperreinrichtung für Kanäle bis einschl. DN 400 oder in der Höhe vergleichbare Ei- oder Sonderprofile ohne den Einsatz einer Abwasserüberleitung.
Einrichten, Vorhalten, Betreiben und Beseitigen der Absperrvorrichtung einschI. aller erforderlichen Geräte und
Personal zum Positionieren, Betreiben und Überwachen sowie
aller Nebenleistungen.
Für die Dauer der Absperrung ist der Wasserstand in den obenliegenden Haltungen zu kontrollieren und zu dokumentieren. Die maximale Wasserstandshöhe wird vom AG vorgegeben. Sollte dieser Wert erreicht werden, ist der Kanal sofort wieder frei zu machen und das weitere Vorgehen mit dem AG abzustimmen.
Menge: 4,000 Stk

**2.1.660 Absperreinrichtung > DN 400 <= DN 600**
Absperreinrichtung für Kanäle über DN 400 bis DN 600, sonst wie Vorposition
Menge: 4,000 Stk

**2.1.670 Absperreinrichtung > DN 600**
Absperreinrichtung für Kanäle über DN 600, sonst wie Vorposition
Menge: 6,000 Stk

**2.1.680 Wasserhaltung mittels Saugwagen**
Einsatz eines Saugwagens einschI. zugehöriger Kolonne zur Reduzierung des Abwasseranfalls im abgesperrten Kanal.
In den Einheitspreis ist folgendes einzurechnen:
- Aufnahme des Abwassers
- Absperren des Kanals incl. Einrichten, Vorhalten, Betreiben und Beseitigen der erf. Absperrvorrichtungen
- Kontrolle und Dokumentation des Wasserstands in den obenliegenden Haltungen
- Entleerung des Fahrzeugs (unterhalb der Entnahmestelle in den Kanal des gleichen Systems)
- ggfls. zusätzliches Personal zur Durchführung aller Arbeiten.
Menge: 16,000 Std

**2.1.690 Wasserhaltung bis 100 m3/h**
Wasserhaltung mittels Schmutzwasserpumpe bis 100 m3/h, 10m geodätische Förderhöhe; in den Einheitspreis ist einzukalkulieren:
- Vorhalten der Pumpe und aller zusätzlich erforderlichen Geräte
- Lieferung und Abtransport der Pumpe und Geräte
- Ein- und Ausbau der Pumpe
- Vorhalten, Einrichten, Betreiben und Beseitigen der erf. Absperrvorrichtungen
- einschl. aller Erschwernisse bei der Verkehrssicherung.
- aller erforderlichen Geräte
- Energieversorgung
- Bedienpersonal
Die Vorhaltedauer richtet sich nach dem Erfordernis und ist mit dem AG abzustimmen.
Menge: 8,000 Std

**2.1.700 Schlauchrohrleitung**
Schlauch-(Rohr)leitung zu den Vorpositionen.
An- und abtransportieren, komplett montieren und wieder abbauen.
Wahl der Leitungstrassen in Abstimmung mit dem AG.
Abrechnung nach Länge der überbrückten Haltung. Die Vorhaltedauer richtet sich nach dem Erfordernis und ist mit dem AG abzustimmen.
Menge: 100,000 m

**2.1.710 Reinigung Stundenweise**
Stundeneinsatz für die Gestellung und den Einsatz eines
kombinierten Hochdruck Spül- und Saugewagens einschließlich
Bedienungspersonal und sämtlicher Nebenkosten.
Die An- und Abfahrtzeiten zählen nicht zur Einsatzzeit. Die Kosten
dafür sind in die EP einzurechnen. Abgerechnet wird der Einsatz
vor Ort ab Eintreffen bis zur Abfahrt
Menge: 32,000 Std

**2.1.720 Reinigung Tagessatz**
Leistung wie Vorposition, jedoch Tageseinsatz (8 Stunden)
Menge: 5,000 Stk

**2.1.730 Zulage Reinigung, Nachtarbeit**
Zulage zur längenmäßigen Abrechnung für die Reinigung zwischen 22 bis 06 Uhr ;
die Zulage gilt für alle Arbeiten die mittels dem Reinigungsfahrzeug durchgeführt werden. Die Nachteinsätze sind in Abstimmung mit dem AG zu planen.
Der Ausführungszeitraum muss dem AG rechtzeitig mitgeteilt werden, Beginn und Ende sind dem AG tel. oder per E-Mail mitzuteilen. Die Zeiten müssen protokolliert und vom AG gegengezeichnet werden.
Menge: 16,000 Std

**2.1.740 Zulage Reinigung, Sonn- u. Feiertags**
Zulage zur längenmäßigen Abrechnung für die Reinigung an Sonn- und Feiertagen ganztags;
die Zulage gilt für alle Arbeiten die mittels dem Reinigungsfahrzeug durchgeführt werden. Die Einsätze sind in Abstimmung mit dem AG zu planen.
Der Ausführungszeitraum muss dem AG rechtzeitig mitgeteilt werden, Beginn und Ende sind dem AG tel. oder per E-Mail mitzuteilen. Die Zeiten müssen protokolliert und vom AG gegengezeichnet werden.
Menge: 16,000 Std

**2.1.750 TV-Stundeneinsätze**
Stundeneinsätze eines Kanalfernauges vor Ort einschl. Satellitenanlage und Schiebekamera.
Direkte digitale Aufzeichnung einschließlich Bedienungspersonal und sämtlicher Nebenkosten.
Die An- und Abfahrtzeiten zählen nicht zur Einsatzzeit. Die Kosten dafür sind in die EP einzurechnen. Abgerechnet wird der Einsatz vor Ort ab Eintreffen bis zur Abfahrt.
Die Lieferung der Dokumentationsunterlagen wird entsprechend den im LV befindlichen Positionen. Es gelten die gleichen Anforderungen.
Menge: 16,000 Std

**2.1.760 TV-Tageseinsatz**
Tageseinsätze (8 Stunden) eines Kanalfernauges, sonst wie Vorposition.
Menge: 5,000 Stk

**2.1.770 Zulage TV, Nachtarbeit**
Zulage zur längenmäßigen Abrechnung für die TV- und/oder Satellitenuntersuchung zwischen 22 bis 06 Uhr; die Zulage gilt für alle Arbeiten die mittels dem TV-Fahrzeug durchgeführt werden.
Die Nachteinsätze sind in Abstimmung mit dem AG zu planen.
Der Ausführungszeitraum muss dem AG rechtzeitig mitgeteilt werden, Beginn und Ende sind dem AG tel. oder per E-Mail mitzuteilen. Die Zeiten müssen protokolliert und vom AG gegengezeichnet werden.
Menge: 32,000 Std

**2.1.780 Zulage TV, Sonn- u. Feiertags**
Zulage zur längenmäßigen Abrechnung für die TV- und/oder Satellitenuntersuchung an Sonn- und Feiertagen ganztags; die Zulage gilt für alle Arbeiten die mittels dem TV-Fahrzeug durchgeführt werden.
Die Einsätze sind in Abstimmung mit dem AG zu planen.
Der Ausführungszeitraum muss dem AG rechtzeitig mitgeteilt werden, Beginn und Ende sind dem AG tel. oder per E-Mail mitzuteilen. Die Zeiten müssen protokolliert und vom AG gegengezeichnet werden.
Menge: 18,000 Std
